# Worms / Ausbau Gutenbergstraße
Angebotsaufforderung (GAEB DA XML 3.3, DA83)
Projekt: 1913
Währung: EUR
Vergabeart: Öffentliche Ausschreibung
Erstellt mit: GXML Toolbox V3.3 R20220330, ORCA AVA 26.0.8 26.00.08, 23.04.2026

## Vorbemerkungen und Baubeschreibung
Die zur Maßnahme zugehörigen Vorbemerkungen, die Baubeschreibung und ZTV´n sind als separate Datei den Ausschreibungsunterlagen beigefügt.

Sie sind verbindlich und entsprechend zu beachten!

Wertungskriterium ist der Preis!

## 10 VERKEHRSANLAGEN

### Titel 01 Baustelleneinrichtung / -sicherung

**01.001 Einrichten, Vorhalten und Räumen**
*** Pauschalposition
Einrichten und Räumen der Baustelle,
Vorhalten der Baustelleneinrichtung
während der gesamten Bauzeit einschl. für die Dauer der Leitungsarbeiten durch die Versorger,
einschl. für die Dauer der Kampfmitteluntersuchung,
für sämtliche in der Leistungsbeschreibung
aufgeführten Leistungen.
Abrechnung max. 30 % nach Baustelleneinrichtung,
Rest nach Baufortschritt.
Menge: 1,000 psch

**01.002 Verkehrssicherung / Arbeitsstellensicherung**
*** Pauschalposition
Absperren und Sicherung
der Baustelle im öffentlichen Verkehrsraum
während der gesamten Bauzeit einschl. für die Dauer
der Leitungsarbeiten durch die Versorger,
einschl. für die Dauer der Kampfmitteluntersuchung,
mit Baken und Schrankengitter und der notwendigen elektrischen Beleuchtung.
Verkehrssicherungsplan je Bauphase erstellen und bei der Verkehrsbehörde für die VRA einreichen.
Verkehrssicherung nach Anordnung der Verkehrsbehörde aufbauen, betreiben und entfernen,
Verkehrssicherung dem Baufortschritt anpassen.

Fußläufiger Anliegerverkehr ist zu gewährleisten,
ca. 180 m Schrankengitter für Fußgängerführung
während der gesamten Bauzeit aufbauen, betreiben und bei Bedarf umstellen.

Rettungswege sind in allen Baustellenzufahrten nach den Vorgaben der Feuerwehr anzulegen und freizuhalten,
gegebenenfalls sind Halteverbotszonen einzurichten.

Leistung einschl. Sicherung von privaten Zugangswegen,
falls erforderlich Einbau von Stahlplatten als Querungshilfe von offenen Leitungsgräben
einschl. Absturzsicherung durch provisorische Geländer.

Abrechnung max. 60 % nach Baustelleneinrichtung,
Rest nach Baufortschritt.
Menge: 1,000 psch

**01.003 Bauzaun liefern, aufstellen, beseitigen**
Bauzaun liefern, aufstellen,
für die Dauer der vertraglichen Ausführungsfrist unterhalten und beseitigen,
Ausführung mit Stahlgitterelementen
auf Betonfüßen, Zaunhöhe ca. 2,00 m,
einschl. Verschluss mit Schellen.
Menge: 30,000 m

**01.004 Bauzaun umstellen**
Bauzaun der Position vor (Pos. 01.004)
innerhalb der Baumaßnahme umstellen.
Menge: 30,000 m

**01.005 Verkehrszeichen Baustelle VZ 101-283**
Verkehrszeichen im Baustellenbereich
VZ 101 bis VZ 283 einschl. Beleuchtung gemäß STVO,
nach Anordnung der Verkehrsbehörde mit Aufstellvorrichtung aufbauen,
unterhalten, umbauen, betreiben und entfernen.
Alle Materialien werden vom AN gestellt.
Leistung einschl. 8 x Umstellen während der Gesamtbauzeit in allen Bauabschnitten,
die vorliegenden Verkehrsführungspläne
sind zu beachten.
Menge: 20,000 St

**01.006 Zusatzschilder Baustelle VZ 1000-1050**
Zusatzschilder im Baustellenbereich
VZ 1000 bis VZ 1050 gemäß STVO,
nach Anordnung der Verkehrsbehörde an Aufstellvorrichtung montieren,
unterhalten, umbauen, betreiben und entfernen.
Alle Materialien werden vom AN gestellt.
Leistung einschl. 8 x Umstellen während der Gesamtbauzeit in allen Bauabschnitten,
die vorliegenden Verkehrsführungspläne
sind zu beachten.
Menge: 10,000 St

**01.007 Umleitungswegweiser VZ 454**
Umleitungswegweiser VZ 454 gemäß STVO,
Größe 1400 x 350 mm,
nach Anordnung der Verkehrsbehörde mit Aufstellvorrichtung aufbauen,
unterhalten und entfernen.
Alle Materialien werden vom AN gestellt.
Leistung einschl. 8 x Umstellen während der Gesamtbauzeit in allen Bauabschnitten,
einschl. Fußgängerumleitung,
die vorliegenden Verkehrsführungspläne
sind zu beachten.
Menge: 10,000 St

**01.008 Umleitungstafeln VZ 455**
Umleitungstafeln VZ 455 gemäß STVO,
Größe 900 x 600 mm,
nach Anordnung der Verkehrsbehörde mit Aufstellvorrichtung aufbauen,
unterhalten und entfernen.
Alle Materialien werden vom AN gestellt.
Leistung einschl. 8 x Umstellen während der Gesamtbauzeit in allen Bauabschnitten,
einschl. Fußgängerumleitung,
die vorliegenden Verkehrsführungspläne
sind zu beachten.
Menge: 10,000 St

**01.009 Kontrolle der Arbeitsstellensicherung und Umleitungsbeschilderung**
Kontrolle der Arbeitsstellensicherung und Umleitungsbeschilderung gem. ZTV-SA
während der gesamten Bauzeit
in allen Bauabschnitten und außerhalb des Baufeldes durchführen.
Die Kontrolle ist unmittelbar nach deren Durchführung
elektronisch zu erfassen und zu dokumentieren.
Arbeits- und Hilfsmittel sind vom AN zu stellen und
dem AG jederzeit zugänglich zu machen.
Kontrolle zweimal täglich,
an arbeitsfreien Tagen einmal täglich.
Schlechtwettertage sind in den Preis einzukalkulieren!
Abrechnung der Leistung als Wochenpreis für die Kontrolle der gesamten Arbeitsstellensicherung und Beschilderung einschl. Umleitungsbeschilderung.
Menge: 25,000 Wo

**01.010 Müllentsorgung während der Bauzeit**
Müllentsorgung der Anlieger im Baustellenbereich während der gesamten Bauzeit,
Müll getrennt nach Papier, Hausmüll, Biomüll, Sperrmüll, gelbe Säcke, Glas sowie Grünschnitt gemäß Müllkalender der Stadt Worms an Sammelplätze jeweils am Anfang und Ende von jedem Bauabschnitt transportieren und nach der Entleerung wieder zu den Häusern bringen,
Transportweg bis ca. 200 m,
Transport nach Wahl des AN termingerecht durchführen,
Abrechnung der Leistung als Wochenpreis
für den gesamten Müll.
Menge: 25,000 Wo

**01.011 Besprechungscontainer für Bauleitung**
*** Pauschalposition
Bereitstellen, Vorhalten und Räumen eines beheizbaren und abschließbaren Besprechungscontainers nach den Richtlinien der Betriebsstättenverordnung,
zum Aufenthalt der Bauüberwachung des AG
während der gesamten Bauzeit,
Einfachcontainer, Größe mind. 4,80 x 2,45 m,
eingerichtet mit einem großen Tisch, Stühle für mindestens 8 Personen und Magnethalter an den Wänden,
einschl. Versorgung mit Kaffee und Mineralwasser.
Die Betriebskosten für Licht und Heizung sind in den Pauschalpreis einzukalkulieren.

Prinzipiell stehen nur die Flächen der Baumaßnahme zum
Aufstellen des Baustellencontainers zur Verfügung.
Deshalb ist das erforderliche Umstellen (ggf. auch
mehrfach) des Containers in Abhängigkeit des
Baufortschritts einzukalkulieren.
Menge: 1,000 psch

**01.012 Bauzeitenplan**
*** Pauschalposition
Bauzeitenplan mit titel- bzw. positionsbezogenen Einzelfristen gemäß LV erstellen,
mit dem Auftraggeber und der örtlichen Bauüberwachung
abstimmen und bei erheblichen Änderungen in der
Ausführung des Bauvorhabens wöchentlich anpassen.
Den Bauzeitenplan sichtbar und witterungsgeschützt im Besprechungscontainer aushängen und an die Beteiligten als PDF-Datei versenden.
Menge: 1,000 psch

**01.013 Baustellenunterbrechung**
Baustellenunterbrechung während der Bauzeit aufgrund von unvorhergesehen Maßnahmen des AG,
Durchführung nur nach besonderer Anordnung
durch den AG.
Baustelle einstellen und für die Dauer der Unterbrechung im Verkehrsraum sichern,
mit Baken und Absperrgitter und der notwendigen elektrischen Beleuchtung.
Die Abrechnung erfolgt als Tagespauschalsatz für die gesamte Kolonne sowie für die eingesetzten Geräte
und Maschinen.
Menge: 3,000 d

**01.014 Bestandspläne nach Fertigstellung der Maßnahme**
*** Pauschalposition
Erstellung von Bestandsplänen (Grundriss und Schnitt)
des öffentlichen Straßenbereichs als digitale Aufnahme
(PDF- und DXF-Format) sowie mit je einem Papierplott.
Der Grundriss im M 1:250, der Schnitt im M 1:500/50,
im DIN A4-Faltformat (B = 297 mm, L max 1000 mm) .
Die Anschlusspläne müssen in der Folge kenntlich gemacht werden und jeweils mit einem Nordpfeil versehen sein. Schrift und Darstellung sollen den Normen der DIN 4050 entsprechen. Sämtliche Unterlagen, welche erforderlich sind, müssen von den Ämtern angefordert werden und dem neuesten Stand entsprechen. Es sind die jeweilige Straßenbezeichnung, deren Baufluchtlinien, Grundstücksgrenzen, Bordsteinkanten und einschneidende Bauwerke, welche für die öffentliche Verkehrsfläche von Bedeutung sind, einzuzeichnen sowie Straßen- und Gehwegbreiten zu vermaßen. Die angrenzenden Grundstücke sind mit Flurstücknummer zu versehen, bei Grundstücken mit Gebäuden ist der Gebäudegrundriss maßstabgetreu und die Hausnummer aufzuführen. Die Stationierung ist aus der Planung zu übernehmen.
Die verlegten Leerrohre, Kabel, Rohrleitungen und
Kanäle sind nach Art des Mediums wie z.B. Regenwasserkanal (KR), Schmutzwasserkanal (KS)
darzustellen, zu kennzeichnen und auf Gebäude oder
ähnliches zu vermaßen.
Die Kanäle sollen über deren Fließrichtung,
Rohrquerschnitt und Art des Rohres Aufschluss geben.
Die Dienststellen- und Blattbezeichnungen sowie das Fertigungsdatum sind in der rechten unteren Ecke vorzusehen.
Menge: 1,000 psch

### Titel 02 Vorarbeiten / Abbrucharbeiten

**02.001 Absteckung der geometriebestimmenden Bauwerkspunkte in Lage und Höhe**
*** Pauschalposition
*** Bedarfsposition mit GB
Absteckung der Achsen in Lage und Höhe auf der Grundlage der übergebenen Ausbaupläne und Koordinaten durch einen Vermessungsingenieur,
Protokollieren der Absteckung und Übergabe des Protokolls.

Sofern lediglich Teile der Vermessungsleistung durch den AN zu erbringen sind, wird die Pauschalposition anteilig abgerechnet.

Begründung für die Bedarfsposition:
Für den Fall, dass die Abteilung 6.2 - Stadtvermessung
und Geoinformationen aus zeitlichen Gründen oder
Personalengpässen nicht in die Leistungserfüllung
eintreten kann, wird diese Position durch den AN
durchgeführt.

Diese Vermessungsleitung kann jederzeit vom AG in
Anspruch genommen werden.

Die Aufnahme der Koordinaten erfolgte im Lagesystem
UTM. Die Höhen sind Normalhöhen (NHN) im
Höhenbezugsystem DHHN16. Die Stadtgrundkarte ist
nur als Bild hinterlegt. Die Karteninformationen (Grenzen, Gebäude, Mauern etc.) können im Bezug zur topografischen Geländeaufnahme daher abweichen.
Menge: 1,000 psch

**02.002 Sonstige Vermessungstechnische Leistungen**
*** Pauschalposition
*** Bedarfsposition mit GB
Absteckung von über die seitens des AG zur Verfügung
gestellen Absteckung der geometriebestimmenden
Bauwerkspunkte in Lage und Höhe erforderlichen Punkten
oder Kanten (z. B. Leuchtenstandorte, Schächte,
Sinkkästen, Pendelrinnen etc.) auf der Grundlage der
übergebenen Pläne und Koordinaten durch einen öffentlich bestellten Vermessungsingenieur.

Absteckung in Lage und Höhe gemäß der vom AG zur
Verfügung gestellten Pläne und Daten.

Protokollieren der Absteckung und Übergabe des
Protokolls in zweifacher Ausfertigung.

Die Aufnahme der Koordinaten erfolgte im Lagesystem
UTM. Die Höhen sind Normalhöhen (NHN) im
Höhenbezugsystem DHHN16. Die Stadtgrundkarte ist
nur als Bild hinterlegt. Die Karteninformationen (Grenzen, Gebäude, Mauern etc.) können im Bezug zur topografischen Geländeaufnahme daher abweichen.
Menge: 1,000 psch

**02.003 Grenzmarkierungen sichern**
Vorhandene Grenzmarkierungen sind vor Baubeginn
eindeutig zu sichern. Die Sicherungen sind während der
Bauzeit zu unterhalten und später wieder abzubauen.
Durch Schuld des Unternehmers abhanden gekommene
Grenzmarkierungen werden auf seine Kosten neu gesetzt.
Der entsprechende Betrag wird von der Schlußrechnung
abgezogen.

Sicherung durch Holzpfosten, d = 8 cm,
ca. 80 cm über OK Gelände sind die Pflöcke
gelb zu markieren.

Die Sicherung ist zu protokollieren. Die Grenzpunkte
werden dem jeweilig nachfolgenden Unternehmer
übergeben.

Über Grenzsteine im Bereich von Aufschüttungen ist
zusätzlich ein PVC- Rohr DN 150 in Höhe der
Aufschüttung zu stülpen.
Menge: 30,000 St

*Hinweis: Hinweis Kampfmittelsondierung*
Die Kampfmittelsondierung findet vor den eigentlichen Arbeiten durch einen durch den AG beauftragen Dritten statt, nachdem die Straße bzw. die Straßenabschnitte durch den AN voll gesperrt wurden. Es dürfen sich
keine parkenden Fahrzeuge in der Baustelle befinden. Der AN hat hierfür Sorge zu tragen.
Die Position Aushub für Kampfmitteluntersuchung /
Anomaliestellen wird nur in Anwesenheit und Erlaubnis durch den vom AG beauftragten Feuerwerker bzw. nach dessen Freigabe durchgeführt. Der Feuerwerker wird bauseits gestellt.

**02.004 Aushub für Kampfmitteluntersuchung**
Bodenaushub für die Kampfmitteluntersuchung
in den Homogenbereichen gemäß Geo- und
Umweltbericht oder RC-Schotterabtrag jeweils gemischt mit Bauschutt, Asphalt-, Beton- und Ziegelresten
nach DIN 18300 herstellen,
Aushubtiefe bis ca. 3,00 m.
Handaushub im unmittelbaren Bereich der
Verdachtspunkte ist einzukalkulieren und wird
nicht gesondert vergütet.
Der Boden ist innerhalb des Baufeldes zu schützen
und wieder einzubauen und zu verdichten.
Menge: 15,000 m³

**02.005 Baumschutz**
Schutz gegen mechanische Schäden
für Bäume und Großgehölze
bauabschnittsweise herstellen, vorhalten
und beseitigen,
Stammschutz durch Polsterung,
flexible Dränagerohre jeweils in 20 cm und in 200 cm Höhe um den Stamm legen,
anschließend Holzbohlen mit mind. 4 cm Dicke
und 250 cm Länge lückenlos senkrecht um den Stamm positionieren und mit Draht auf den Dränagerohren befestigen,
Gesamthöhe Stammschutz 2,50 m,
fest verankert und gesichert gegen Verrutschen.
Menge: 25,000 St

**02.006 Rampen aus Schottermaterial für Hauszugänge**
Rampen aus Schottertragschicht-Material
für provisorische Hauszugänge herstellen,
Körnung 0/32 mm, gebrochenes Korn,
Schichtdicke bis ca. 80 cm.
Ausführung nur nach Absprache mit dem AG,
Leistung einschl. baubedingter Umbau und Wiederherstellung sowie Rückbau nach Abschluss der Maßnahme,
Schottermaterial kann bei technischer Eignung wiederverwendet werden.
Menge: 50,000 m³

**02.007 Asphaltschnitt**
Asphaltschnitt in Fahrbahnen,
Tiefe bis ca. 200 mm.
Anfallende Stoffe werden nach Wahl des AN verwertet
und sind zu beseitigen.
Menge: 40,000 m

**02.008 Bitu-Aufbruch, Nachweis negativ**
Bituminöse Befestigung aufbrechen und aufnehmen,
Dicke der bituminösen Befestigung bis ca. 20 cm.
Bituminöses Aufbruchmaterial wird nach Wahl des AN
verwertet und ist zu beseitigen,
Nachweisführung des AN.

Nach den Ergebnissen der Asphaltuntersuchung
weist die bestehende Schwarzdecke keine pech-
oder teerhaltigen Bestandteile auf.
Menge: 180,000 m³

**02.009 Bitu-Aufbruch, Nachweis positiv**
Teerasphalt einschl. angespritzte Schottertragschichten
bzw. unterlagertem Kopfsteinpflaster aufbrechen und aufnehmen,
Gesamtstärke der teerhaltigen Befestigung
bis ca. 20 cm,
Aufbruchmaterial ist einer Deponie zuzuführen,
Nachweisführung des AN.

Die Entsorgungskosten sind vom AN an den Betreiber der Deponie zu zahlen. Der AN hat die entsprechenden Orginalwiegescheine der Deponie als Beleg für eine ordnungsgemäße Weiterverwendung und für die Abrechnung innerhalb von 3 Werktagen dem AG vorzulegen.
Aus dem Beleg muß zweifelsfrei hervorgehen, daß es sich um teer-/pechhaltigen Straßenaufbruch handelt.
Gemäß Nachweisverordnung ist vom AN für jedes Fahrzeug ein elektronischer Nachweis der Übernahme von Abfällen zu führen.

Die Abwicklung des EANV-Verfahrens erfolgt durch die Stadt Worms. Die Beförderer sind mindestens 5 Tage vor Abfuhr zu benennen!

Spätestens mit der Auftragsvergabe ist durch den AN die Deponie zu benennen, um eine rechtzeitige Organisation des EANV und Anmeldung bei der SAM zu organisieren!
Menge: 50,000 t

**02.010 Bituminöse Befestigung fräsen 25-40 mm**
Bituminöse Deckschicht
kaltfräsen in Fahrbahnen,
Tiefe 25-40 mm,
Ränder senkrecht abkanten und an Einbauten
nacharbeiten,
Flächen reinigen, nicht festhaftende Schichten lösen,
Größe der Fräse entsprechend der Fläche einplanen.
Anfallende Stoffe werden nach Wahl des AN verwertet
und sind zu beseitigen.
Die Entsorgung von teerhaltigem Straßenaufbruch erfolgt durch den AN.
Menge: 80,000 m²

**02.011 Bituminöse Befestigung fräsen 40-80 mm**
Bituminöse Deckschicht und Binderschicht
kaltfräsen in Fahrbahnen,
Tiefe 40-80 mm,
Ränder senkrecht abkanten und an Einbauten
nacharbeiten,
Flächen reinigen, nicht festhaftende Schichten lösen,
Größe der Fräse entsprechend der Fläche einplanen.
Anfallende Stoffe werden nach Wahl des AN verwertet
und sind zu beseitigen.
Die Entsorgung von teerhaltigem Straßenaufbruch erfolgt durch den AN.
Menge: 20,000 m²

**02.012 Bordsteine aus Beton aufnehmen**
Bordsteine aus Beton aufnehmen,
einschl. Bettung und Rückenstütze aus Beton,
Bordsteinhöhe bis 40 cm,
Bordsteinbreite bis 20 cm,
Dicke der Bettung bis 30 cm.
Anfallende Stoffe werden nach Wahl des AN verwertet
und sind zu beseitigen.
Menge: 40,000 m

**02.013 Bordsteine aus Naturstein aufnehmen**
Bordsteine aus Naturstein (Granit, Porphyr) aufnehmen,
einschl. Bettung und Rückenstütze aus Beton,
Bordsteinhöhe bis ca. 50 cm,
Bordsteinbreite bis ca. 30 cm,
Dicke der Bettung bis ca. 30 cm.
Bordsteine aufnehmen, auf Paletten setzen,
zum Lagerplatz des AG "Stockplatz" in Neuhausen transportieren und abladen,
Wegstrecke ca. 2 km.
Bettungsmaterial nach Wahl des AN verwerten.
Menge: 320,000 m

**02.014 Betonsteinpflaster aufnehmen**
Betonsteinpflaster aufnehmen einschl. Bettung,
Bettung aus Sand / Splitt / Magerbeton,
Dicke der Bettung bis 20 cm,
Fugenfüllung aus Sand.
Anfallende Stoffe werden nach Wahl des AN verwertet
und sind zu beseitigen.
Menge: 280,000 m²

**02.015 Gehwegplatten aufnehmen**
Gehwegplatten aufnehmen einschl. Bettung,
Bettung aus Sand / Splitt / Mörtel und Beton,
Dicke der Bettung einschl. Betonfundament
bis ca. 40 cm,
Fugenfüllung aus Sand / Mörtel.
Anfallende Stoffe werden nach Wahl des AN verwertet
und sind zu beseitigen.
Menge: 170,000 m²

**02.016 Rinnenplatten aufnehmen**
Rinnenplatten aufnehmen einschl. Bettung,
Plattenbreite bis 30 cm,
Bettung aus Sand / Splitt / Mörtel und Beton,
Dicke der Bettung einschl. Betonfundament
bis ca. 30 cm,
Fugenfüllung aus Sand / Mörtel.
Anfallende Stoffe werden nach Wahl des AN verwertet
und sind zu beseitigen.
Menge: 250,000 m

**02.017 Natursteinpflaster aufnehmen**
Naturstein-Kleinpflaster aufnehmen einschl. Bettung,
Bettung aus Mörtel und Beton
Dicke der Bettung bis ca. 20 cm,
Fugenfüllung aus Sand / Mörtel.
Anfallende Stoffe werden nach Wahl des AN verwertet
und sind zu beseitigen.
Menge: 320,000 m²

**02.018 Betontragschicht aufbrechen**
Betontragschicht aufbrechen und aufnehmen,
Aufbruchstärke bis ca. 30 cm,
Einstufung RC-3 gemäß EBV,
Zuordnungswert LAGA Z1.2,
nicht gefährlicher Abfall,
Mengenermittlung nach Aufmaß (Abtragprofile),
Aufbruchmaterial wird nach Wahl des AN verwertet
und ist zu beseitigen,
Abfallschlüssel AVV 170101.
Menge: 10,000 m³

**02.019 Betonfundamente aufbrechen**
Flächen- und Punktfundamente sowie Fundamentüberstand aus Beton aufbrechen und aufnehmen,
Beton mit Bewehrungsstahl,
Aufbruchstärke bis ca. 80 cm,
Einstufung RC-3 gemäß EBV,
Zuordnungswert LAGA Z1.2,
nicht gefährlicher Abfall,
Aufbruchmaterial einschl. Armierung wird nach Wahl
des AN verwertet und ist zu beseitigen,
Abfallschlüssel AVV 170101.
Leistung einschl. Erdarbeiten für Freilegung und Wiederverfüllung bis Oberkante Erdplanum.
Menge: 5,000 m³

**02.020 Verkehrsschilder aufnehmen, abtransportieren**
Verkehrsschilder einschl. Pfosten
und Fundamente aufnehmen,
Schilder abmontieren und falls wiederverwendbar zum Bauhof der Kommune liefern,
Wegstrecke bis ca. 5 km,
wiederverwendbare Schilder vor Beschädigung schützen,
unbrauchbare Stoffe werden nach Wahl des AN verwertet
und sind zu beseitigen.
Menge: 12,000 St

**02.021 Verkehrsschilder aufnehmen, lagern, einbauen**
Verkehrsschilder einschl. Pfosten
und Fundamente aufnehmen,
seitlich lagern und nach Abschluss der Tiefbauarbeiten wieder einbauen,
Schilder vor Beschädigung schützen,
gegebenenfalls alte Fundamente entfernen
und mit Beton C20/25 erneuern,
unbrauchbare Stoffe werden nach Wahl des AN verwertet
und sind zu beseitigen.
Menge: 2,000 St

**02.022 Betonpoller aufnehmen**
Betonpoller einschl. Fundament aufnehmen,
Durchmesser ca. 20 cm,
Höhe ca. 100 cm,
Fundamenttiefe bis ca. 50 cm
anfallendes Material nach Wahl des AN verwerten
und beseitigen.
Menge: 70,000 St

**02.023 Ablaufkombination aufnehmen**
Ablaufkombination (Nassschlamm) komplett aufnehmen
einschl. Aufsatz, Eimer und Bettung,
anfallendes Material wird nach Wahl des AN verwertet
und ist zu beseitigen.
Menge: 5,000 St

**02.024 Sinkkastenleitung bis DN 200 aufnehmen**
Entwässerungsleitungen der Straßenabläufe
aus verschiedenen Rohrmaterialien aufnehmen
und mit Deckel fachgerecht dicht verschließen,
Größe bis DN 200,
Material wird nach Wahl des AN verwertet
und ist zu beseitigen.
Menge: 25,000 m

**02.025 Schachtabdeckung aufnehmen**
Schachtabdeckung komplett aufnehmen
einschl. Schmutzfangkorb,
Durchmesser bis ca. 80 cm,
Material des Schachtdeckels aus Beton / Guss,
anfallendes Material wird nach Wahl des AN verwertet
und ist zu beseitigen.
Menge: 3,000 St

**02.026 Pflaster / Platten in Kleinflächen aufnehmen**
Pflaster und Platten in Kleinflächen aus verschiedenen Materialien und mit unterschiedlichen Formaten zum höhenmäßigen Angleichen von privaten Zuwegungen und Zufahrten aufnehmen und seitlich lagern,
Bettung bis ca. 10 cm Stärke aus Sand, Splitt, Mörtel
bei Eignung zur Wiederverwendung getrennt lagern,
nicht mehr benötigte anfallende Stoffe oder beschädigte Pflaster / Platten werden nach Wahl des AN verwertet und sind zu beseitigen.
Menge: 30,000 m²

**02.027 Schottertragschichten in Kleinflächen aufbrechen**
Ungebundene Befestigungen aus Schottermaterial
in Kleinflächen von privaten Zuwegungen und Zufahrten aufbrechen und zur Wiederverwendung seitlich lagern,
einschl. Recyclingmaterial,
Dicke bis ca. 30 cm,
nicht mehr benötigte anfallende Stoffe werden nach Wahl des AN verwertet und sind zu beseitigen.
Menge: 10,000 m³

**02.028 Unterfangung bestehender Gebäude oder Mauerwerk**
Konventionelle  Unterfangung bestehender Gebäude
oder Mauerwerk durch abschnittsweise Freilegen
der Straßenfrontseite,
Ausführung in sorgfältiger Handarbeit,
nach statischem Ermessen in Abstimmung mit Baugrundgutachter und Beweissicherer,
Tiefe bis ca. 80 cm,
Herstellung in Abschnitten von 50 bis 100 cm Breite.
Abschnittsweise Untermauerung (Unterfüllung) der bestehenden Gebäudefront bis zur tragfähigen Bodenschicht durch Herstellung eines vorgelagerten Betonfundaments C20/25 einschl. Schalungsmaterial,
Einbindung des Fundamentes mindestens in der Tiefe
der Gebäudemauer bis ca. 40 cm,
Oberkante Fundament bis 20 cm unter OK Pflasterbelag.
Menge: 5,000 m

**02.029 Bewuchs mähen und pflanzliche Bodendecke abräumen**
Bewuchs mähen und pflanzliche Bodendecke abräumen,
in Fahrbahnrandstreifen oder in Kleinflächen,
Gras-Krautbewuchs bis ca. 30 cm Höhe,
Schichtdicke der pflanzlichen Bodendecke bis ca. 5 cm,
anfallende Stoffe werden durch den AN verwertet
und sind zu beseitigen,
Abrechnung in der Horizontalprojektion.
Menge: 650,000 m²

**02.030 Baum roden**
Baum fällen und roden des Wurzelstocks,
Astwerk, Abfallholz und Wurzelstock werden Eigentum
des AN und sind zu beseitigen.
D über 30 bis 50 cm, 1 m über Gelände gemessen,
Baumhöhe bis ca. 20,00 m.
Menge: 3,000 St

**02.031 Strauch roden**
Strauch roden einschl. Wurzelstock,
gerodetes Material wird Eigentum des AN und ist
zu beseitigen,
D bis 5 cm, 1 m über Gelände gemessen,
Höhe bis ca. 200 cm.
Menge: 20,000 St

**02.032 Wurzelstock roden**
Wurzelstock roden,
beim Roden ist sprengen verboten,
anfallendes Material wird nach Wahl des AN verwertet
und ist zu beseitigen,
Durchmesser der Schnittfläche ca. 40 bis 60 cm,
1 m über Gelände gemessen.
Menge: 1,000 St

### Titel 03 Erdarbeiten

**03.001 Suchgraben**
Boden für Suchgraben
zur Freilegung und Einmessung
von Kabel und Rohrleitungen
in Handarbeit ausheben,
Aushub seitlich lagern,
nach Einmessung Graben wiederverfüllen und verdichten,
Homogenbereiche gemäß Bodengutachten.
Menge: 50,000 m³

**03.002 Oberboden abtragen, lagern, auftragen**
Oberboden DIN 18300 in Kleinflächen abtragen,
nach Bedarf fachgerecht zwischenlagern
und im Straßenrandbereich (Bankette)
profilgerecht wieder einplanieren,
Abtrags- und Auftragsdicke im Mittel ca. 30 cm,
Abrechnung nach Aufmaß an der Entnahmestelle.
Menge: 100,000 m³

**03.003 Oberboden liefern und auftragen**
Oberboden DIN 18300 liefern,
ohne Wurzelreste und Steine, gesiebt,
nach Bedarf fachgerecht zwischenlagern
und in Grünfläche einplanieren,
Auftragsdicke bis ca. 30 cm,
Abrechnung nach Aufmaß an der Einbaustelle.
Unbrauchbarer Oberboden wird durch den AN verwertet
und ist zu beseitigen.
Menge: 100,000 m³

**03.004 Boden BM-0, LAGA Z0 lösen und beseitigen**
Boden und ungebundene Befestigungen / Tragschichten
aus Straßen und Wege profilgerecht lösen,
Homogenbereiche gemäß Bodengutachten,
Abtragsdicke bis ca. 80 cm,
Ersatzbaustoff BM-0 gemäß EBV,
Zuordnungswert LAGA Z0,
nicht gefährlicher Abfall,
Boden wird durch den AN verwertet
und ist zu beseitigen,
Mengenermittlung nach Aufmaß (Abtragprofile),
Erschwernis für das Beiarbeiten von Hand entlang von Hindernissen und Einbauten ist in den Einheitspreis einzukalkulieren.

Die Verwertung bzw. die Entsorgung des anfallenden Materials erfolgt gemäß Kreislaufwirtschaftsgesetz, die Kosten sind in den Einheitspreis einzukalkulieren,
Abfallschlüssel AVV 170504.
Menge: 330,000 m³

**03.005 Boden BM-0, LAGA Z1.1 + Z1.2 lösen und beseitigen**
Boden und ungebundene Befestigungen / Tragschichten
aus Straßen und Wege profilgerecht lösen,
Homogenbereiche gemäß Bodengutachten,
Abtragsdicke bis ca. 80 cm,
Ersatzbaustoff BM-0 gemäß EBV,
Zuordnungswert LAGA Z1.1 und Z1.2,
nicht gefährlicher Abfall,
Boden wird durch den AN verwertet
und ist zu beseitigen,
Mengenermittlung nach Aufmaß (Abtragprofile),
Erschwernis für das Beiarbeiten von Hand entlang von Hindernissen und Einbauten ist in den Einheitspreis einzukalkulieren.

Die Verwertung bzw. die Entsorgung des anfallenden Materials erfolgt gemäß Kreislaufwirtschaftsgesetz, die Kosten sind in den Einheitspreis einzukalkulieren,
Abfallschlüssel AVV 170504.
Menge: 720,000 m³

**03.006 Boden BM-F2, LAGA Z2 lösen und beseitigen**
Boden und ungebundene Befestigungen / Tragschichten
aus Straßen und Wege profilgerecht lösen,
Homogenbereiche gemäß Bodengutachten,
Abtragsdicke bis ca. 80 cm,
Ersatzbaustoff BM-F2 gemäß EBV,
Zuordnungswert LAGA Z2,
nicht gefährlicher Abfall,
Boden wird durch den AN verwertet
und ist zu beseitigen,
Mengenermittlung nach Aufmaß (Abtragprofile),
Erschwernis für das Beiarbeiten von Hand entlang von Hindernissen und Einbauten ist in den Einheitspreis einzukalkulieren.

Die Verwertung bzw. die Entsorgung des anfallenden Materials erfolgt gemäß Kreislaufwirtschaftsgesetz, die Kosten sind in den Einheitspreis einzukalkulieren,
Abfallschlüssel AVV 170504.
Menge: 360,000 m³

**03.007 Boden BM-F3, LAGA Z2 lösen und beseitigen**
Boden und ungebundene Befestigungen / Tragschichten
aus Straßen und Wege profilgerecht lösen,
Homogenbereiche gemäß Bodengutachten,
Abtragsdicke bis ca. 80 cm,
Ersatzbaustoff BM-F3 gemäß EBV,
Zuordnungswert LAGA Z2,
nicht gefährlicher Abfall,
Boden wird durch den AN verwertet
und ist zu beseitigen,
Mengenermittlung nach Aufmaß (Abtragprofile),
Erschwernis für das Beiarbeiten von Hand entlang von Hindernissen und Einbauten ist in den Einheitspreis einzukalkulieren.

Die Verwertung bzw. die Entsorgung des anfallenden Materials erfolgt gemäß Kreislaufwirtschaftsgesetz, die Kosten sind in den Einheitspreis einzukalkulieren,
Abfallschlüssel AVV 170504.
Menge: 250,000 m³

**03.008 Boden >BM-F3, LAGA >Z2 lösen und beseitigen**
Boden und ungebundene Befestigungen / Tragschichten
aus Straßen und Wege profilgerecht lösen,
Homogenbereiche gemäß Bodengutachten,
Abtragsdicke bis ca. 80 cm,
Ersatzbaustoff >BM-F3 gemäß EBV,
Zuordnungswert LAGA >Z2,
gefährlicher Abfall,
Deponieklasse DK 1 gemäß Einstufung DepV,
anfallende Stoffe zur Haufwerksbeprobung innerhalb des Baufeldes fachgerecht zwischenlagern und nach Beprobung und Laboruntersuchung auf eine Deponie entsorgen.

Die Beprobung und Analytik erfolgt durch einen Gutachter des Auftraggebers und dauert ca. 10 Arbeitstage. Die Kosten für das Aufsetzen eines fachgerechten Haufwerks und für das zusätzliche Be- und Entladen ist in den Einheitspreis einzukalkulieren.

Besondere Maßnahmen wie z.B. Abdeckung des gefährlichen Abfalls auf der Baustelle oder beim Transport sowie
Erschwernis für das Beiarbeiten von Hand entlang von Hindernissen und Einbauten ist in den Einheitspreis einzukalkulieren.

Das Aushubmaterial ist nachweispflichtig im Rahmen des elektronischen Nachweisverfahrens (eANV) zu entsorgen
und bei der SAM Rheinland-Pfalz anzumelden,
die elektronischen Begleitscheine werden vom Auftraggeber (Abfallerzeuger) ausgestellt,
Deponiekosten sind in den Einheitspreis einzukalkulieren,
Abfallschlüssel AVV 170503*,
Mengenermittlung nach Annahmescheine der Deponie.
Menge: 350,000 t

**03.009 Bodenverbesserung**
Bodenverbesserung unterhalb Planum
mit Frostschutzmaterial,
Materialart Kiessand (Naturstein), schwach bindig,
oder güteüberwachtes, in Pflasterstraßen
zugelassenes Recyclingmaterial RC-1 gemäß EBV,
Zuordnungswerte bis Z 1.1 gemäß LAGA,
Verdichtbarkeitsklasse V 1 nach ZTVA-StB,
zulässige Abweichung von der Nennhöhe +/- 5 cm,
lageweise und profilgerechte Schüttung,
verdichten, Verdichtungsgrad DPr 100 %,
Verformungsmodul EV2 mind. 45 MN/m2,
Körnung 0/45 mm,
Einbau unter Planum,
Einbauhöhe bis ca. 25 cm.
Menge: 580,000 m³

**03.010 Filtervlies**
Filtervlies zwischen anstehendem Boden und Bodenaustausch verlegen,
Flächengewicht mind. 200 g/m2,
nur auf besondere Anordnung der Bauleitung,
Mehreinbau durch Überlappung ist in den Einheitspreis einzukalkulieren.
Menge: 100,000 m²

**03.011 Grobschlagmaterial**
Grobschlagmaterial
als Stabilisierungsschicht aufbringen
und mit statisch wirkendem Gerät verdichten
bzw. mit Walze eindrücken,
größere Hohlräume sind zu vermeiden,
aus Natursteingemisch,
Körnung 0/100 mm, gebrochenes Korn,
Schichtdicke bis ca. 30 cm.
Menge: 30,000 m³

**03.012 Grabenaushub senkrecht**
Boden der Gräben und Schächte profilgerecht ausheben,
Aushub seitlich lagern, Verfüllen und verdichten nach
dem Merkblatt für das Verfüllen von Leitungsgräben,
überschüssiges und unbrauchbares Material wird durch den AN verwertet und ist zu beseitigen,
Aushubtiefe bis 1,25 m,
senkrechte Graben- bzw. Grubenwände,
Homogenbereiche gemäß Bodengutachten.
Menge: 130,000 m³

**03.013 Grabenaushub zwischen Verbau**
Boden der Gräben und Schächte profilgerecht ausheben,
Aushub seitlich lagern, Verfüllen und verdichten nach
dem Merkblatt für das Verfüllen von Leitungsgräben,
überschüssiges und unbrauchbares Material wird durch den AN verwertet und ist zu beseitigen,
Aushubtiefe bis ca. 4,00 m, Aushub zwischen Verbau,
Homogenbereiche gemäß Bodengutachten.
Menge: 140,000 m³

**03.014 Grabenverbau**
Verbau für Leitungsgräben und Schachtbauwerke,
senkrechter Verbau,
nach statischen und konstruktiven Erfordernissen,
erschütterungsfrei einbringen,
nach Abschluss der Arbeiten wieder entfernen,
Abrechnung nach verbauter Fläche ab Baugrubensohle
bis 10 cm über Geländeoberkante,
Grabentiefe bis ca. 4,00 m,
Homogenbereiche gemäß Bodengutachten,
Verbau nach Wahl des AN einschl. Statiknachweis
unter Berücksichtigung des beiliegenden Bodengutachtens.
Menge: 180,000 m²

**03.015 Grabenaushub in Handarbeit**
Boden der Gräben im Bereich von Hindernissen
oder im Bereich von Ver- und Entsorgungsleitungen
in Handarbeit profilgerecht ausheben,
Aushub seitlich lagern, Verfüllen und verdichten,
überschüssiges und unbrauchbares Material wird durch den AN verwertet und ist zu beseitigen,
Aushubtiefe bis 1,25 m,
senkrechter Graben,
Homogenbereiche gemäß Bodengutachten.
Menge: 20,000 m³

**03.016 Austauschboden Leitungsgraben**
Austauschboden im Leitungsgraben,
Materialart Kiessand (Naturstein), schwach bindig,
Verdichtbarkeitsklasse V 1 nach ZTVA-StB,
zulässige Abweichung von der Nennhöhe +/- 5 cm,
lageweise und profilgerechte Schüttung,
verdichten, Verdichtungsgrad DPr 100 %,
Erschwernis im Bereich kreuzender Leitungen ist einzukalkulieren.
Menge: 50,000 m³

**03.017 Sand für Leitungszone**
Liefern und einbauen von steinfreiem Sand (Natursand),
zur Bettung und Abdeckung der Leitungen,
Mengenermittlung nach Aufmaß in eingebautem Zustand,
Erschwernis im Bereich vorhandener kreuzender Leitungen ist einzukalkulieren.
Menge: 140,000 m³

**03.018 Hydraulisch gebundener Verfüllboden für Leitungszone**
Hydraulisch gebundenen Verfüllbaustoff,
schwindarm ohne Schaumbildner, schnellabbindend, spätestens nach 30 Minuten begehbar und nach
ca. 3 Stunden befahrbar,
in flüssiger Konsistenz zum Verfüllen des Grabens
oder zum Verfüllen der Kopflöcher liefern
und im Bereich der Leitungszone bis 30 cm
über Rohrscheitel nach Herstellerangaben einbauen.

Die Anlieferung erfolgt im Fahrmischer, der Einbau über
Rutschen, Schläuche oder mittels einer Pumpe direkt in
den Leitungsgraben mit geringem Abstand zur Grabensohle, um Entmischungen zu vermeiden.
Der Verfüllboden ist dabei nicht direkt auf bzw. gegen die ausgerichteten Rohre einzubringen, sondern z.B. seitlich gegen den Verbau.

Die flüssige Konsistenz ermöglicht eine
selbstverdichtende Verfüllung ohne zusätzliche
mechanische Verdichtungsarbeit.
Das Ziehen des Verbaus muss bis 3 Stunden nach Einbau
des Verfüllbodens erfolgen.

Die eventuell erforderliche Rohrsicherung gegen Auftrieb ist einzukalkulieren.

Der Einbau erfolgt in Teilmengen bis 1 m³, Verfüllabschnitte nach Wahl des AN unter Beachtung der örtlichen Randbedingungen.
Menge: 5,000 m³

**03.019 Leitungen in Betrieb freilegen und sichern**
Leitungen oder Kabel verschiedener Materialien und Dimensionen in Betrieb sichern,
Handaushub Boden im Schutzbereich von
längs- oder querlaufenden Leitungen und Kabel,
Durchmesser bis ca. 10 cm,
Aushub und Freilegen der Leitungen bzw. Kabel von Hand und bei Bedarf provisorisches Abstützen mit Maßnahmen
nach Wahl des AN sowie Schützen der Leitungen während der Baumaßnahme und gegebenenfalls Umlegung der Leitungen.

Leistung einschl. aller notwendigen Erdarbeiten in Handaushub, Leitungstiefe bis ca. 100 cm ab OK Belag,
Abrechnung je m Leitungslänge.
Menge: 2100,000 m

**03.020 Leerrohr PP DN/OD 110**
Leerrohr DN/OD 110 aus PP-Material einschl. Zugdraht,
als Kabelschutzrohr für diverse Versorgungsleitungen,
mit angeformter Steckmuffe und eingeklebtem Dichtring,
Erzeugnis nach Wahl des AN,
Verlegung im vorhandenen Graben,
Auflager in nichtbindigem Boden,
Auflagerwinkel 90 Grad.
Menge: 350,000 m

**03.021 Baumgruben mit Baumsubstrat**
Baumgruben mit zu lieferndem Baumsubstrat herstellen,
Einzelgröße in Fahrbahnnebenflächen 12 bis 15 m³,
insgesamt 3 bis 5 Stück,
Ausführung gemäß Lageplan und Detailplan,
Bauweise BW1 / BW2,
Baumgrube 1,50 m unter OK Gelände auskoffern,
Sohle lockern, um eine Verzahnung des Substrats mit dem anstehenden Erdreich herzustellen,
Substrat lageweise einbauen,
anfallender überschüssiger Erdaushub abtransportieren und nach Wahl des AN verwerten.

Einbau Baumsubst in den oberen 75 cm der Baumgrube
mit 50 % Oberbodenanteil,
Mischung des Substrats im Verhältnis 1:1,
mit gesiebtem Oberboden ohne Wurzelunkräuter,
Kompostbeimischung in den oberen 40 cm.

Bemusterung des Oberbodenanteils durch die Bauleitung
vor Mischung mit dem Baumsubstrat!

Eigenschaften des Baumsubstrats:
nichtragfähiges, entmischungssicheres und durchwurzelbares Vegetationssubstrat mit ausgewogenem Schlämmkornanteil, großem Anteil an luftführenden Grobporen, hoher Wasserdurchlässigkeit und ausreichender Wasserspeicherfähigkeit bei geringer organischer Substanz,
Körnung 0/16 mm,
Materialkennwerte gemäß FLL Empfehlung für Baumpflanzungen.

Im Zuge der Ausführung der Baumgrube ist ein Termin mit der Bauüberwachung zu vereinbaren!
Für das Baumsubstrat ist vor Einbau ein entsprechendes Prüfzeugnis vorzulegen!
Lieferscheine sind zur Abrechnung beizufügen!
Menge: 75,000 m³

**03.022 Wurzelsperre**
Wurzelsperre zur Begrenzung des Wurzelwachstums innerhalb der Baumgrube vertikal einbauen,
hochdichte Wurzelschutzmembran aus HDPE,
Rollenware,
Höhe 130 bis 150 cm,
Stärke mind. 1 mm,
Dichte mind. 0,97 g/cm³,
Bruchspannung 28-30 MPa,
Bruchdehnung >600 MPa,
Weiterreißwiderstand >100 MPa,
Einbau einschl. Verbinden der Enden
durch Überlappppen und Verkleben.
Menge: 30,000 m²

**03.023 Bautenschutz mit Noppenbahn**
Bautenschutz entlang Mauersockel
nach Herstellung des Erdplanums bzw.
beim Einbau der Oberbauschichten,
Einbau einer Noppenbahn aus unverrottbarem Kunststoff
z.B. Polypropylen,
Breite der Bahn 40 bis 80 cm,
Noppenhöhe 1 bis 2 cm,
Unebenheiten ausgleichen,
Überstände bündig mit OK Pflasterbelag abschneiden.
Menge: 130,000 m²

### Titel 04 Straßenentwässerung

**04.001 PVC-U-Rohr DN/OD 160 SN 12**
Entwässerungskanal/-leitung DIN 4033,
aus weichmacherfreiem Polyvinylchlorid (PVC-U),
wandverstärktes Vollwandrohr,
Rohr muffenlos gefertigt und angefast,
Doppelmuffen zur Verlegung inklusive,
DN/OD 160,
Dichtheit bis mind. 2,5 bar nachgewiesen,
Wanddicke 5,5 mm,
Ringsteifigkeit mind. 12 kN/m², hochabriebfest,
ohne Zusatz von Füllstoffen,
Rohrleitung mit Hersteller-, Durchmesser- und Werkstoffangabe signiert,
Farbe blau (RAL 1515) für Regenwasser,
Auflager in nichtbindigem Boden,
Auflagerwinkel 90 Grad,
in vorhandenen Graben.
Menge: 60,000 m

**04.002 Bogen DN/OD 160**
Rohrbogen PVC-U als Zulage,
Steifigkeitsklasse SN 12,
15 / 30 / 45 Grad,
DN/OD 160.
Menge: 40,000 St

**04.003 Passstück DN/OD 160**
Passstück PVC-U als Zulage,
Steifigkeitsklasse SN 12,
DN/OD 160.
Menge: 20,000 St

**04.004 Überschiebmuffe DN/OD 160**
Überschiebmuffe PVC-U als Zulage,
Steifigkeitsklasse SN 12,
DN/OD 160.
Menge: 5,000 St

**04.005 Verschlussteller DN/OD 160**
Verschlussteller PVC-U als Zulage,
Steifigkeitsklasse SN 12,
DN/OD 160.
Menge: 9,000 St

**04.006 Erschwernis Leitungskreuzungen**
Erschwernis bei der Verlegung der Sinkkastenleitungen,
für das Queren von bestehenden Versorgungsleitungen
bis 20 cm Durchmesser,
Abrechnung je Stück Leitungskreuzung.
Menge: 20,000 St

**04.007 Anschluss an vorhandene Sinkkastenleitung**
Sinkkastenleitung an vorhandene Leitung
in ca. 1 m Tiefe anschließen,
Material der vorh. Leitung aus Steinzeug oder KG / PVC,
DN/OD 160,
vorhandene Leitung per Hand freilegen, Muffe säubern und den Anschluss der Sinkkastenleitung vornehmen,
falls notwendig Übergangskupplung einbauen.
Menge: 2,000 St

**04.008 Anschluss an bestehenden Stutzen**
Bestehenden, nicht defekten Seitenanschluss
am Hauptkanal vorsichtig im vorhandenen Graben
per Hand freilegen,
alte Sinkkastenleitung trennen und ausbauen,
Anschlussmuffe säubern und den Anschluss
einer neuen Sinkkastenleitung vornehmen,
Leistung einschließlich Übergangsbauteil
auf PVC-U Rohr DN/OD 160.
Menge: 2,000 St

**04.009 Kernbohrung mit Anbohrstutzen**
Kernbohrung im Hauptkanal DN 250 Stz für den Anschluss einer Sinkkastenleitung mit Sattelstück,
Einbau eines Anbohrstutzens mit angeformter
Muffe DN/OD 160 sowie integriertem Kugelgelenk, abwinkelbar von 0° bis 13° gemäß DWA A 139,
inklusive einer dem Innenradius des Hauptrohres angepassten unteren Elastomerdichtung zum Abdichten der Verbindung zum Hauptrohr und vollständiger Abdeckung der gesamten Bohrungsleibung sowie einem dem Außendurchmesser des Hauptrohres angepassten Distanzring mit Einfüllöffnung für Expansionsharz und einem Gewinderad zum Anziehen des Sattelstückes
an das Hauptrohr,
Anschlussdichtung mit Innengewinde und
zusätzlicher Quelldichtung.
Anschluss des Sattelstücks in fachgerechter
dichter Ausführung.
Menge: 5,000 St

**04.010 Ablaufkombination Nassschlamm**
Ablauf mit Aufsatz Klasse D 400
für Nassschlamm,
aus Betonfertigteilen DIN 4052,
bestehend aus:
Aufsatz 300 / 500 aus Guss als Pultform,
Schlitzöffnung 16 mm,
geschlossener Rahmen ohne seitliche Öffnung,
mit dämpfender Einlage,
Auflagering,
Schaftkonus,
Eimer,
Unterteil für Nassschlamm,
mit Ablauf DN 150,
mit Geruchsverschluss.
Ablaufkombination versetzen auf Betonauflager,
Mindestdicke 20 cm,
Straßeneinlauf höhenmäßig an neues Straßenniveau anpassen.
Menge: 8,000 St

**04.011 Ablaufkombination Trockenschlamm kurz**
Ablauf mit Aufsatz Klasse D 400
für Trockenschlamm,
aus Betonfertigteilen DIN 4052,
bestehend aus:
Aufsatz 300 / 500 aus Guss als Pultform,
Schlitzöffnung 16 mm,
geschlossener Rahmen ohne seitliche Öffnung,
mit dämpfender Einlage,
Auflagering,
Schaftkonus,
Eimer kurz,
kurzes Unterteil für Trockenschlamm,
mit Ablauf DN 150.
Ablaufkombination versetzen auf Betonauflager,
Mindestdicke 20 cm,
Straßeneinlauf höhenmäßig an neues Straßenniveau anpassen.
Menge: 1,000 St

**04.012 Schachtabdeckung für Pflasterbeläge**
Schachtabdeckung Klasse D 400,
nach DIN EN 124,
lichte Weite 600 mm,
zum oberflächenbündigen Einbau in Fahrbahnbeläge aus Betonsteinpflaster,
Rahmen und Deckel aus Gusseisen,
mit Lüftungsöffnungen und dämpfender Einlage,
Rahmen glattschaftig, Bauhöhe 160 mm, Spezialöffnungstaschen und rutschsichere Oberfläche,
einschl. Schmutzfänger (schwere Ausführung)
aus verzinktem Stahlblech.
Schachtabdeckung höhengerecht in Mörtel versetzen.
Menge: 1,000 St

**04.013 Schachtabdeckung für Asphaltbeläge**
Schachtabdeckung Klasse D 400,
nach DIN EN 124,
lichte Weite 600 mm,
einwalzbare Schachtabdeckung,
Rahmen und Deckel aus Gusseisen,
mit Lüftungsöffnungen und dämpfender Einlage,
Rahmen glattschaftig, Bauhöhe 160 mm, Spezialöffnungstaschen und rutschsichere Oberfläche,
einschl. Schmutzfänger (schwere Ausführung)
aus verzinktem Stahlblech.
Schachtabdeckung höhengerecht in den frisch eingebauten Asphalt einwalzen bzw. einrütteln.
Menge: 2,000 St

### Titel 05 Straßen- und Wegebauarbeiten

**05.001 Probefeld herstellen**
Probefeld nach Angaben der örtlichen Bauüberwachung für Lastplattendruckversuche herstellen,
Feldgröße 3 x 3 m,
Planum einschl. Verdichtung.
Menge: 4,000 St

**05.002 Kontrollprüfung Verformungsmodul**
Kontrollprüfung ZTV-SoB aktuelle Fassung,
auf besondere Anordnung des AG,
für Verformungsmodul durch statischen Lastplattendruckversuch,
einschl. Stellung Gegengewicht, Auswertung und Prüfbericht.
Der Termin für den LP-Versuch muss mit dem AG
und der BÜ abgestimmt sein!
Menge: 8,000 St

**05.003 Planum**
Planum herstellen für Baugrund profilgerecht,
zur Aufnahme einer ungebundenen Tragschicht,
Auf- und Abtrag bis 10 cm,
zulässige Abweichung von der Nennhöhe +/- 2 cm.
Massenausgleich im Bereich des Planums.
Menge: 2280,000 m²

**05.004 Verdichten Erdplanum**
Verdichten von Flächen auf Oberkante Erdplanum,
geforderter Verdichtungsgrad DPr 100 %,
Verformungsmodul EV2 mind. 45 MN/m2.
Menge: 2280,000 m²

**05.005 Recyclingschotter 31 cm EV2 120**
Schottertragschicht aus Recyclingmaterial
als Frostschutzschicht in Verkehrswege,
aus überwiegend gebrochenem Material
gemäß TL SOB-StB (aktuelle Fassung),
Einbau höhengerecht einschl. Verdichtung,
Verformungsmodul EV2 mind. 120 MN/m2,
aus güte- und umweltüberwachtem Recycling-Baustoff,
Körnung 0/45 mm,
Schichtdicke 31 cm.

Es wird darauf hingewiesen, dass jedes eingesetzte
Recyclingmaterial die Güteeigenschaft RC-1 gemäß EBV  nicht überschreiten darf.

Die Lieferscheine sind mit einem Soll-Ist-Vergleich
vorzulegen!
Erschwernisse durch wechselnde Breiten, kleine Flächen
oder Einbauten sind einzukalkulieren.
Menge: 960,000 m²

**05.006 Recyclingschotter 47 cm EV2 120**
Schottertragschicht aus Recyclingmaterial
als Frostschutzschicht in Verkehrswege,
aus überwiegend gebrochenem Material
gemäß TL SOB-StB 04 (aktuelle Fassung),
Einbau höhengerecht einschl. Verdichtung,
Verformungsmodul EV2 mind. 120 MN/m2,
aus güte- und umweltüberwachtem Recycling-Baustoff,
Körnung 0/45 mm,
Schichtdicke 47 cm.

Es wird darauf hingewiesen, dass jedes eingesetzte
Recyclingmaterial die Güteeigenschaft RC-1 gemäß EBV  nicht überschreiten darf.

Die Lieferscheine sind mit einem Soll-Ist-Vergleich
vorzulegen!
Erschwernisse durch wechselnde Breiten, kleine Flächen
oder Einbauten sind einzukalkulieren.
Menge: 940,000 m²

**05.007 Recyclingschotter zum Profilausgleich**
Schottertragschicht aus Recyclingmaterial
als Frostschutzschicht in Verkehrswege,
aus überwiegend gebrochenem Material
gemäß TL SOB-StB 04 (aktuelle Fassung),
Einbau höhengerecht einschl. Verdichtung,
Verformungsmodul EV2 mind. 120 MN/m2,
aus güte- und umweltüberwachtem Recycling-Baustoff,
Körnung 0/45 mm,
Schichtdicke bis ca. 30 cm,
Einbau zum Profilausgleich unter Bordsteine und Rinnen sowie bei abweichenden Aufbaustärken im Anschluss an den Bestand.

Es wird darauf hingewiesen, dass jedes eingesetzte
Recyclingmaterial die Güteeigenschaft RC-1 gemäß EBV  nicht überschreiten darf.
Menge: 50,000 m³

**05.008 Schottertragschicht 20 cm für Parkplätze, Gehstreifen und Zufahrtsbereiche**
Schottertragschicht 0/32 (aus überwiegend gebrochenem
Material) gem. TL SOB-StB 04 (aktuelle Fassung) liefern und in einer Stärke von 20 cm nach Angabe der Bauleitung einbauen und gemäß ZTV SOB-STB04 verdichten,
Verformungsmodul EV2 mind. 150 MN/m².

Es wird darauf hingewiesen, dass jedes eingesetzte
Recyclingmaterial die Güteeigenschaft RC-1 gemäß TL
Gestein-StB 04 und die Zuordnungswerte bis Z 1.1 gemäß
LAGA-Richtlinien (Länderarbeitsgemeinschaft Abfall)
aufweisen muss.

Die aktuellen Prüfzeugnisse des Herstellers sowie die
der FÜ gem. TL G SoB-StB 04 (gültige Fassung), Anlage
2.2 sind vorzulegen und im Verlauf der Maßnahme zu
aktualisieren.

Das Herstellen des Planums der Schottertragschicht ist
einzukalkulieren.

Die Abrechnung erfolgt nach aufgemessener Fläche.

Ein Soll-Ist-Vergleich auf Grundlage der im Zuge der
Eignungsprüfung festgestellten Trockendichte des
Materials plus des Zuschlages für den optimalen
Wassergehalt ist zusammen mit den Originallieferscheinen vorzulegen.

Die Eignungsprüfung ist mit dem Soll/Ist-Vergleich
vorzulegen.
Menge: 780,000 m²

**05.009 Schottertragschicht 26 cm für Gehwege**
Schottertragschicht 0/32 (aus überwiegend gebrochenem
Material) gem. TL SOB-StB 04 (aktuelle Fassung) liefern und in einer Stärke von 26 cm nach Angabe der Bauleitung einbauen und gemäß ZTV SOB-STB04 verdichten,
Verformungsmodul EV2 mind. 80 MN/m².

Es wird darauf hingewiesen, dass jedes eingesetzte
Recyclingmaterial die Güteeigenschaft RC-1 gemäß TL
Gestein-StB 04 und die Zuordnungswerte bis Z 1.1 gemäß
LAGA-Richtlinien (Länderarbeitsgemeinschaft Abfall)
aufweisen muss.

Die aktuellen Prüfzeugnisse des Herstellers sowie die
der FÜ gem. TL G SoB-StB 04 (gültige Fassung), Anlage
2.2 sind vorzulegen und im Verlauf der Maßnahme zu
aktualisieren.

Das Herstellen des Planums der Schottertragschicht ist
einzukalkulieren.

Die Abrechnung erfolgt nach aufgemessener Fläche.

Ein Soll-Ist-Vergleich auf Grundlage der im Zuge der
Eignungsprüfung festgestellten Trockendichte des
Materials plus des Zuschlages für den optimalen
Wassergehalt ist zusammen mit den Originallieferscheinen vorzulegen.

Die Eignungsprüfung ist mit dem Soll/Ist-Vergleich
vorzulegen.
Menge: 330,000 m²

**05.010 Bituminöse Tragschicht 14 cm BK1,0**
Tragschicht mit bituminösen Bindemitteln,
Anforderungen an Mineralstoffgemische und Mischgut
entsprechend ZTV Asphalt-StB 13,
Bezeichnung AC 32 TN,
Körnung 0/32 mm,
Bindemittel 70/100,
in Fahrbahnen einbauen,
Einbaustärke ca. 14 cm,
330 kg/m²,
Verdichtungsgrad mind. 98 %.

Einbau mit Fertiger über die gesamte Fahrbahnbreite, Einbau ohne Längsnaht,
ab 6 m Fahrbahnbreite Einbau "heiß an heiß" durch gestaffelt arbeitende Straßenfertiger,
Abstand zwischen den Einbaubohlen maximal eine Straßenfertigerlänge.

Die Lieferscheine sind mit einem Soll-Ist-Vergleich
vorzulegen!
Erschwernisse durch wechselnde Breiten, kleine Flächen
oder Einbauten sind einzukalkulieren.
Menge: 760,000 m²

**05.011 Profilausgleich Bituminöse Tragschicht**
Leistung wie vor,
jedoch Einbau in Streifen,
zum Profilausgleich der bituminösen Tragschicht
bzw. im Anschluss an den Bestand,
Einbau in Handarbeit.
Menge: 5,000 t

**05.012 Ansprühen der Asphaltschicht C40**
Bituminöses Bindemittel gleichmäßig aufsprühen
auf bituminösen Schichten,
einschl. vorheriger Reinigung der verschmutzten
Unterlage, anfallende Stoffe beseitigen.
Bitumenemulsion mit Fluxmittel C40BF1-S,
Ansprühmenge 300 g/m²,
Ausführung mit Spritzrampe,
angrenzende Einfassungen und Abflussrinnen schützen.
Menge: 860,000 m²

**05.013 Asphaltbetondeckschicht AC 11 DN**
Deckschicht mit bituminösen Bindemitteln,
Anforderungen an Mineralstoffgemische und Mischgut
entsprechend ZTV Asphalt-StB 13,
Bezeichnung AC 11 DN,
Körnung 0/11 mm,
grobe Gesteinskörnung der Kategorie 95/1 mit 20 % Anteil zugelassener Aufhellungsgesteine aus Quarzit
oder 30 % Anteil an alpiner Moräne,
Fremdfüller Kalksteinmehl oder Calciumhydroxid,
Bindemittel 50/70,
in Fahrbahnen einbauen,
Einbaustärke ca. 4 cm,
100 kg/m²,
Verdichtungsgrad mind. 98 %.

Die Lieferscheine sind mit einem Soll-Ist-Vergleich
vorzulegen!
Erschwernisse durch wechselnde Breiten, kleine Flächen
oder Einbauten sind einzukalkulieren.
Menge: 860,000 m²

**05.014 Profilausgleich Asphaltbeton**
Leistung wie vor,
jedoch Einbau in Streifen
zum Profilausgleich der Deckschicht,
bzw. im Anschluss an den Bestand,
Einbau in Handarbeit.
Menge: 10,000 t

**05.015 Abstreuen der heißen Deckschicht (Abstumpfung)**
Abstreuen der Decke zur Erhöhung der Anfangsgriffigkeit,
Abstreumaterial gleichmäßig auf die noch heiße Oberfläche der Deckschicht aufbringen und einwalzen,
nicht gebundenes Material wird Eigentum des AN
und ist zu entfernen,
Edelsplitt, Körnung 1/3 mm,
Aufhellungsgestein wie Asphaltbetondeckschicht,
Aufstreumenge 1,0 kg/m².
Menge: 860,000 m²

**05.016 Fugenschnitt und Asphaltverguss**
Fuge nach Herstellung der bituminösen Schicht anlegen
durch Fugenschnitt und Asphaltverguss
mit heiß verarbeitbarer elastischer Fugenmasse Typ N2,
Ausführung in der Deckschicht,
Fugentiefe 40 mm,
Fugenbreite 10 mm.
Menge: 350,000 m

**05.017 Dränbeton**
Tragschicht aus Dränbeton,
wasserdurchlässiger Beton C8/10 nach DIN,
Körnung 8/16 mm,
Einbau profilgerecht im Gehweg als Ersatz für die Schottertragschicht z.B. im Bereich von Bestandsleitungen mit geringer Überdeckung,
Einbau nur in Absprache mit dem AG und den Versorgungsunternehmen,
Einbaudicke 20 cm.
Menge: 50,000 m²

**05.018 Betonpflaster 10/20 grau**
Pflasterdecke nach Merkblatt für Flächenbefestigungen
mit Pflaster- und Plattenbelägen,
aus Betonpflastersteine DIN EN 1338,
mit Mikrofase,
Rechteckpflaster mit Fugensicherung,
Parkettstein, Format 10/20 cm,
Höhe 10 cm,
Farbe grau,
vor Bestellung und Ausführung vom AG zu bemustern,
Verlegung im Ellenbogenverband,
Einbau in Gehwege,
Bettung aus Brechsand-Splittgemisch 0/5 mm,
Dicke im verdichteten Zustand 4 cm,
Pflasterfugen einschlämmen mit Brechsand,
mehrere Arbeitsgänge bis zur lagerungsdichten
kompletten Fugenfüllung.
Leistung einschl. der erforderlichen Abschlusssteine
und notwendigen Beiformate,
Steine an Einbauten und Begrenzungen anpassen.
Menge: 740,000 m²

**05.019 Läuferschicht Breite 10 cm als Zulage**
Läuferschicht aus Betonpflastersteine als Zulage,
Breite 10 cm,
Betonpflastersteine mit Mikrofase,
Format 10/20 oder 10/10 cm,
Höhe 10 cm,
Farbe grau,
Ausführung als Abschlussreihe entlang Grundstücksgrenze oder im Bereich von Radien,
Bettung auf Brechsand-Splittgemisch 0/5 mm,
Dicke im verdichteten Zustand 4 cm,
Pflasterfugen einschlämmen mit Brechsand.
Menge: 400,000 m

**05.020 Betonsteinpflaster 18/30 anthrazit mit Kammersystem**
Pflasterdecke nach Merkblatt für Flächenbefestigungen
mit Pflaster- und Plattenbelägen,
aus Betonpflastersteine DIN EN 1338, gefast,
Rechteckpflaster mit Fugensicherung
und allseitigem Verbundsystem,
Format 18/30 cm,
Höhe 10 cm,
Farbe anthrazit,
mit Kammersystem zur Wasseraufnahme und mit
breiteren Fugen an den Stirnseiten,
vor Bestellung und Ausführung vom AG zu bemustern,
Verlegung im Reihen,
Einbau in Stellplätze.
Leistung einschl. Gliederung der Senkrechtparker mit grauen Einzelsteinen in jeder 2. Reihe.
Bettung aus Brechsand-Splittgemisch 1/5 mm,
Dicke im verdichteten Zustand 4 cm,
Pflasterfugen einschlämmen mit Fugenmaterial der Korngruppe 1/5 mm,
kf > 8 x 10^-3 m/s.
Leistung einschl. der erforderlichen Abschlusssteine
und notwendigen Beiformate,
Steine an Einbauten und Begrenzungen anpassen.
Menge: 370,000 m²

**05.021 Pflastersatz Schachtabdeckung**
Pflastersatz zur Umpflasterung von Schachtabdeckungen,
aus Betonpflastersteine DIN DIN EN 1338 angeformt,
Pflasterhöhe 10 cm,
Oberfläche und Farbe passend zu Pflastertyp,
Bettung aus Brechsand-Splittgemisch 0/5 mm,
Dicke im verdichteten Zustand 4 cm,
Pflasterfugen einschlämmen mit Brechsand.
Menge: 1,000 St

**05.022 Pflastersatz Straßenkappe**
Pflastersatz zur Umpflasterung von Schieber- und Hydrantenkappen,
aus Betonpflastersteine DIN EN 1338 angeformt,
Pflasterhöhe 10 cm,
Oberfläche und Farbe passend zu Pflastertyp,
Bettung aus Brechsand-Splittgemisch 0/5 mm,
Dicke im verdichteten Zustand 4 cm,
Pflasterfugen einschlämmen mit Brechsand.
Menge: 15,000 St

**05.023 Nachsanden während der Gewährleistung**
Pflasterdecke aus Betonpflastersteine
während der Gewährleistungszeit nachsanden,
Pflasterfugen unter Zugabe von Wasser
mit Brechsand einschlämmen,
Ausführung bis zur vollständigen Fugenfüllung,
anschließend Fläche abkehren und restliches Sandmaterial beseitigen.

Leistung für insgesamt 3 Arbeitsgänge,
1. Arbeitsgang im 1. Jahr nach der Abnahme,
Nachweis ist jeweils nach Abschluss eines Pflegeganges unaufgefordert beim AG einzureichen.

Das Abstimmen und Einholen einer entsprechenden verkehrsrechtlichen Anordnung je Pflegegang ist in den Einheitspreis einzukalkulieren.
Menge: 1110,000 m²

**05.024 Rippenplatte**
Bodenindikator für Blinde und Sehbehinderte,
aus Betonwerkstein,
Platten durchgehend weiß eingefärbt,
nach DIN 18500 faserarmiert,
Rippenplatte mit symmetrischem Profil,
Rippenabstand 38 mm,
rutschhemmend,
Abmessungen (LxBxH) 300 x 300 x 100 mm,
Bettung aus Brechsand-Splittgemisch 0/5 mm,
Dicke im verdichteten Zustand 3 cm,
Plattenfugen einschlämmen mit Brechsand.
Platten an Einbauten und Begrenzungen anpassen.
Menge: 7,000 m²

**05.025 Noppenplatte**
Bodenindikator für Blinde und Sehbehinderte,
aus Betonwerkstein,
Platten durchgehend weiß eingefärbt,
nach DIN 18500 faserarmiert,
Noppenplatte,
32 Noppen mit diagonaler Anordnung,
rutschhemmend,
Abmessungen (LxBxH) 300 x 300 x 100 mm,
Bettung aus Brechsand-Splittgemisch 0/5 mm,
Dicke im verdichteten Zustand 3 cm,
Plattenfugen einschlämmen mit Brechsand.
Platten an Einbauten und Begrenzungen anpassen.
Menge: 18,000 m²

**05.026 Nassschnitt**
Anschlussarbeiten für Pflastersteine und Platten
durch das Herstellen von Schnittkanten mit Motorschneidegerät und diamantbesetzter
Trennscheibe als Nassschnitt.
Menge: 750,000 m

**05.027 Entwässerungsrinne einreihig**
Entwässerungsrinne aus Betonpflastersteine,
Abmessungen 16 x 16 x 14 cm (LxBxH),
Farbe betongrau,
einreihig,
Breite 16 cm,
engfugig verlegt,
Dehnungsfugen aus Naturkautschuk gemäß DIN vorsehen,
einschl. Dehnungsfugen im Anschluss an Straßenabläufe,
Bettung in Beton C20/25, Dicke 20 cm,
einseitige Rückenstütze aus Beton,
Pflasterfugen mit Mörtel einschlämmen.
Leistung einschl. Kurvenausbildung.
Menge: 20,000 m

**05.028 Entwässerungsrinne zweireihig**
Entwässerungsrinne aus Betonpflastersteine,
Abmessungen 16 x 16 x 14 cm (LxBxH),
Farbe betongrau,
zweireihig mit versetzten Fugen,
Breite 33 cm,
engfugig verlegt,
Dehnungsfugen aus Naturkautschuk gemäß DIN vorsehen,
einschl. Dehnungsfugen im Anschluss an Straßenabläufe,
Bettung in Beton C20/25, Dicke 20 cm,
einseitige Rückenstütze aus Beton,
Pflasterfugen mit Mörtel einschlämmen.
Leistung einschl. Kurvenausbildung.
Menge: 170,000 m

**05.029 Entwässerungsrinne aus Rinnenplatten B 15 cm**
Entwässerungsrinne aus Betonformsteinen nach den
Richtlinien für die Herstellung und Verlegung
von Rinnenplatten aus Beton,
Abmessungen (LxBxH) 30x15x10 cm,
engfugig verlegt,
Bettung in Beton C20/25, Dicke 20 cm,
Dehnungsfugen gemäß DIN vorsehen,
einschl. Dehnungsfugen im Anschluss an Straßenabläufe,
Pflasterfugen mit Mörtel einschlämmen,
Leistung einschl. Kurvenausbildung.
Menge: 10,000 m

**05.030 Granitbord absenken**
Bordsteine aus Naturstein (Granit, Porphyr) aufnehmen,
altes Betonfundament entfernen, säubern,
seitlich lagern und wieder einbauen,
Bordsteinhöhe bis ca. 50 cm,
Bordsteinbreite bis ca. 30 cm,
Einbau mit Absenkung auf Null,
Bettung und Rückenstütze aus Beton C 20/25.

Anfallendes Material (altes Fundament) wird nach Wahl des AN verwertet und ist zu beseitigen.
Menge: 5,000 m

**05.031 Querungsbord**
Bordstein aus Beton,
Querungsbord,
Profilstein mit Nullabsenkung,
Ansicht von 0 auf 3 cm,
aus Beton C35/45 DIN EN 1340,
LxB 100 x 30 cm,
Auftrittsfläche 30 cm,
mit rutschhemmend genoppter Oberfläche,
Farbe weiß durchgefärbt,
höhen- und fluchtgerecht verlegen,
mit Bettung und beidseitiger Rückenstütze,
Bettung und Rückenstütze DIN 18 318 aus Beton C20/25.

Leistung einschl. Übergangssteine rechts und links.
Menge: 10,000 m

**05.032 Querungsbord-Kantenstein**
Bordstein aus Beton,
Querungsbord-Kantenstein,
Anlauf 6 cm,
aus Beton C35/45 DIN EN 1340,
LxB 100 x 30 cm,
Auftrittsfläche 30 cm,
mit rutschhemmend genoppter Oberfläche,
Farbe weiß durchgefärbt,
höhen- und fluchtgerecht verlegen,
mit Bettung und beidseitiger Rückenstütze,
Bettung und Rückenstütze DIN 18 318 aus Beton C20/25.

Leistung einschl. Übergangssteine rechts und links.
Menge: 10,000 m

**05.033 Tiefbord 10x30**
Bordstein aus Beton,
DIN 483, Form T 10x30,
höhen- und fluchtgerecht verlegen,
mit Bettung und beidseitiger Rückenstütze,
Bettung und Rückenstütze DIN 18 318 aus Beton C20/25,
Dehnungsfugen aus Naturkautschuk gemäß DIN vorsehen.
Kurven über 10 m Radius können mit geraden Bordsteinen ausgeführt werden, sie werden nicht gesondert vergütet,
Steinlänge 250 bis 500 mm.
Menge: 435,000 m

**05.034 Rundbord 15x22**
Bordstein aus Beton,
DIN 483, Form R 15x22,
höhen- und fluchtgerecht verlegen,
mit Bettung und beidseitiger Rückenstütze,
Bettung und Rückenstütze DIN 18 318 aus Beton C20/25,
Dehnungsfugen aus Naturkautschuk gemäß DIN vorsehen.
Kurven über 10 m Radius können mit geraden Bordsteinen ausgeführt werden, sie werden nicht gesondert vergütet,
Steinlänge 250 bis 500 mm.
Menge: 12,000 m

**05.035 Zulage Rollstuhlüberfahrtstein / Übergangsstein Rundbord**
Rollstuhlüberfahrtsteine und Übergangssteine
für 0-Absenkung als Zulage zu Bordstein R 15x22.
Menge: 2,000 m

**05.036 Hochbord 15x30**
Bordstein aus Beton,
DIN 483, Form H 15x30,
höhen- und fluchtgerecht verlegen,
mit Bettung und beidseitiger Rückenstütze,
Bettung und Rückenstütze DIN 18 318 aus Beton C20/25,
Dehnungsfugen aus Naturkautschuk gemäß DIN vorsehen.
Kurven über 10 m Radius können mit geraden Bordsteinen ausgeführt werden, sie werden nicht gesondert vergütet,
Steinlänge 250 bis 500 mm.
Menge: 115,000 m

**05.037 Zulage Übergangsstein Hochbord auf Rundbord**
Übergangssteine auf Rundborde
als Zulage zu Bordstein H 15x30.
Menge: 2,000 m

**05.038 (Gehrungs-)schnitt Bordsteine**
Anschlussarbeiten für vorbeschriebene Bordsteine,
als Zulage für das Herstellen von Passstücke
und Schnittkanten einschl. Gehrungsschnitte.
Menge: 50,000 St

**05.039 Läuferschicht Breite 10 cm mit Bettung aus Beton**
Läuferschicht aus Betonpflastersteine
Breite 10 cm,
Betonpflastersteine gefast, Format 20/10 cm,
Höhe 10 cm,
Farbe grau,
Ausführung als Einfassung der Baumbeete,
höhen- und fluchtgerecht verlegen,
mit Bettung und beidseitiger Rückenstütze,
Bettung und Rückenstütze aus Beton C20/25.
Menge: 75,000 m

**05.040 Schachtabdeckung angleichen**
Schachtabdeckung höhenmäßig angleichen,
Höhenänderung bis 20 cm,
max. 2 Schachtringe einbauen.
Menge: 3,000 St

**05.041 Straßeneinlauf angleichen**
Straßeneinlauf höhenmäßig angleichen,
Höhenänderung bis 20 cm.
Menge: 9,000 St

**05.042 Hydrant / Schieberkappe angleichen**
Hydrant / Schieberkappe höhenmäßig angleichen,
Höhenänderung bis ca. 20 cm.
Menge: 30,000 St

**05.043 Schottermaterial seitlich gelagert einbauen**
Schottermaterial aus Kleinflächen von privaten Zuwegungen und Zufahrten,
seitlich gelagert,
als Tragschicht profilgerecht wieder einbauen, Einbaustärke bis ca. 30 cm,
Verformungsmodul EV2 mind. 100 MN/m2.
Menge: 10,000 m³

**05.044 Pflaster / Platten seitlich gelagert wieder verlegen**
Pflaster- und Plattenbeläge in Kleinflächen
von privaten Zuwegungen und Zufahrten,
nach dem Merkblatt für Flächenbefestigungen aus seitlich gelagertem Material wieder herstellen,
Pflaster und Platten bis ca. 10 cm Dicke,
Bettung aus Brechsand-Splittgemisch 0/5 mm,
Dicke im verdichteten Zustand 4 cm,
Pflaster- und Plattenfugen mit Brechsand einschlämmen,
Steinmaterial an Einbauten und Begrenzungen anpassen.
Menge: 30,000 m²

**05.045 Kiesschüttung**
Kiesschüttung als Traufstreifen,
Einbau im Überhangstreifen der Senkrechtparker zwischen Bordstein und Bestandsmauer,
Breite ca. 60 cm,
Stärke 25 cm,
mit einer Trennlage aus Filtervlies einbauen.
Flußkiesmaterial gewaschen,
Körnung 32/64.
Menge: 40,000 m²

**05.046 Zementglattstrich herstellen**
Zementglattstrich als Oberflächenabschluss entlang von
Mauern, Grundstückseinfassungen, Fundamenten etc.,
Breite bis ca. 5 cm,
Tiefe bis ca. 15 cm,
Ausführung nur in Abstimmung mit dem AG,
erforderliche Hilfsschalungen sowie die Materiallieferung sind in den Einheitspreis (Meterpreis) einzukalkulieren.
Menge: 150,000 m

### Titel 06 Ausstattung / Beschilderung / Markierung

**06.001 Lampenmast sichern**
Vorhandenen Peitschenmast, H bis 9 m,
für die Dauer der Bauzeit gegen Umstürzen sichern,
wenn der Mast im Zuge der Aushubarbeiten freigelegt wird.

Sicherung durch Kranz 50x50x30 cm aus Beton C20/25
oder alternative Ausführung nach Wahl des AN in Absprache mit dem AG / EWR.
Menge: 1,000 St

**06.002 Beleuchtungsmast bis H= 9 m ausbauen und lagern**
Vorhandenen Beleuchtungsmast mit Ausleger, H bis 9 m, ausbauen, Mast nach Wahl des AN verwerten.

Das Mastfundament ist abzubrechen und nach Wahl des AN zu verwerten.

Leistung einschließlich der zur Demontage erforderlichen Aushubarbeiten,
Mastgrube ca. 1,2  x 1,2 m, Tiefe bis ca. 1,5 m.

Nach der Demontage des Mastes ist die Grube mit Frostschutzmaterial zu verfüllen und zu verdichten.

Der Aushub geht in das Eigentum des AN über und ist
gemäß den gesetzlichen Vorgaben zu verwerten bzw. zu entsorgen, Transport und eventuelle Deponiegebühren sind einzukalkulieren.
Menge: 6,000 St

**06.003 Fundamentrohr HFR400/1000/85/600**
Fundamentrohr Typ HFR400/1000/85/600
liefern und einbauen,
Öffnung für Kabel herstellen,
Erdarbeiten für das Setzen des Fundamentsrohrs in Schottermaterial oder anstehenden Boden herstellen,
einschl. Wiederverfüllung,
Abmessungen Grube: 1 x 1 x 1,5 m.

Das Fundamentrohr ist ca. 15 cm unter die Oberkante der Befestigung zu versetzen. Nach Stellen des Mastes ist das Fundamentrohr mit Sand zu hinterfüllen. Der obere
Abschluss des Fundamentrohrs ist mit einem Magerbetonring ca. 15 cm stark zu sichern,
Handaushub wird nicht gesondert vergütet,
Lieferung Magerbeton ist in den EP einzukalkulieren.
Menge: 9,000 St

**06.004 Lampenmast aufstellen**
Versetzen des durch EWR bauseits beigestellten
Mastes (Mast bis 6 m Länge),
Mastgrube im Zuge der Mastmontage mit geeignetem
Aushubmaterial verfüllen und verdichten.

Der Mast ist vom LKW des EWR abzuladen und lotrecht
in das Fundamentrohr zu versetzen.

Der elektrische Anschluss erfolgt durch Mitarbeiter des EWR.
Menge: 9,000 St

**06.005 Muffengrube**
Muffengrube LxB 1,2 x 1,0 m,
1,0 m tief,
in den Homogenbereichen gemäß Gutachten
oder in Schottermaterial in Handarbeit ausheben,
fertiggestellte Muffe in Sand betten und abdecken,
mit geeignetem Aushubmaterial verfüllen und verdichten,
übrigbleibenden Erdaushub abfahren und verwerten.
Menge: 10,000 St

**06.006 Kabelschacht 65x40 cm**
Kabelschacht liefern und einbauen,
lichtes Maß 65 x 40 cm,
aus Beton C35/45 DIB 1045
Bemessen für Einwirkungen aus Straßenverkehr
mit max. 100 kN Radlast,
Beachtung von DIN 4085 "Berechnung des Erddrucks",
Schachtabdeckung Klasse D 400 nach DIN,
Schachttiefe bis 0,95 m.

1 x Schachtabdeckung 65/40 cm ohne Lüftung,
Beton-Guss-Deckel im Beton-Guss-Rahmen 172 kg,
3 x Zwischenrahmen 65/40/15 cm i.L., 3 x 91 kg,
1 x Kastenrahmen 65/40/31 cm i.L.,
mit Aussparungen,
1 x Bodenplatte 65/40/6,5 i.L., 62 kg,
2 x Kabeleinführungsplatte aus Beton mit 2 Muffen,
2 x Kabeleinführungsplatte aus Beton mit 1 Muffe,
4 x Verschlussbecher für nicht benötigte Öffnungen,
1 x Satz Rundstahlstäbe.
Menge: 6,000 St

**06.007 Leistung wie vor, jedoch Abzweigschacht**
Leistung wie vor, jedoch lichtes Maß 65 x 65 cm,
als Abzweigschacht zur Verzweigung der Leerrohrtrassen.
Menge: 1,000 St

**06.008 Fahrradanlehnbügel**
Fahrradanlehnbügel aus gebogenem Rohr,
Durchmesser 48,3 mm,
Material aus Edelstahl,
Ausführung mit Knieleiste, Durchmesser 42,4 mm,
Gesamthöhe = 1100 mm,
Höhe über OK Belag = 800 mm,
Breite = 1000 mm,
stationäre Fußausführung zum Einbetonieren,
Erzeugnis ABEX, Typ KREUZBERGER BÜGEL I FS30.
Anlehnbügel komplett liefern und montieren
einschl. Fundamentarbeiten mit Beton C20/25
gemäß Herstellerangaben.
Menge: 13,000 St

**06.009 Anlehnbügel für Lastenräder**
Anlehnbügel für Lastenräder,
aus Edelstahl-Rundrohr mit 42 mm Durchmesser,
als langgezogenes "kopfstehendes U",
an den Enden im Radius von 23 cm gebogen,
mit CargoBike-Logo in 3 mm starke Edelstahl-Markierungsplatte unterhalb des Querrohres eingelasert.
Länge 145 cm,
Höhe über Boden 45 cm,
stationäre Fußausführung zum Einbetonieren,
Erzeugnis RUNGE, Typ CARGO MAXI.
Anlehnbügel komplett liefern und montieren
einschl. Fundamentarbeiten mit Beton C20/25
gemäß Herstellerangaben.
Menge: 2,000 St

**06.010 Sitzbank mit Lehne**
Sitzbank mit Lehne,
3-Sitzer, Länge 1800 mm,
Gesamthöhe 850 mm,
Sitzhöhe 480 mm,
Sitztiefe 475 mm,
komplettes Bankgestell aus Edelstahl poliert,
kombiniert mit tropischem Hartholz naturbelassen
(FSC 100%) als Sitzauflage,
6 Sitzbohlen 50x30x1755 mm,
5 Lehnbohlen 50x30x1755 mm,
Bohlen mit Edelstahlschrauben an Sitzteil montiert,
Untergestell aus gebogenem Rundrohr mit D=48 mm,
Erzeugnis WETZ, Typ 2000L/3-A2-FSC.

Befestigung bzw. Einbau mit 4 Bodenanker,
Fundamentarbeiten mit Beton C20/25,
Fundamentgröße nach Herstellerangabe,
Leistung einschl. Erdarbeiten für den Fundamentaushub.
Menge: 2,000 St

**06.011 Abfallbehälter mit Deckel**
Abfallbehälter aus feuerverzinktem Stahl, mit Ascher,
runder Standbehälter zum Aufschrauben mit Abdeckung, Durchmesser 490 mm, Höhe 1040 mm,
mit beidseitigen Einwurfs-Öffnungen je 300x100 mm, Innenbehälter aus ALU 2 mm,
Inhalt ca. 82 Liter,
Abdeckung gewölbt aus 5 mm Alu-Guss,
Ascher aus Edelstahl, Inhalt ca. 1,6 Liter, selbstverlöschend, in Abdeckung integriert,
alle Teile zu einer Einheit verschweißt und montiert, Türlagerung (Drehpunkte) aus 2 Edelstahlbolzen Ø 10 mm,
Farbe DB 703.

Erzeugnis WETZ, Typ STUTTGART.
Menge: 1,000 St

**06.012 Absperrpoller**
Absperrpoller aus Stahl,
ortsfeste Ausführung,
lot- und fluchtgerecht nach Plan und Herstellerangaben einschl. Erdarbeiten und Betonfundament
liefern und einbauen,
Poller aus Rundrohr mit Rohrdurchmesser von 108 mm,
Einbauhöhe 95 cm über Belag,
Vollbad-feuerverzinkt und grundiert,
Pulverlackbeschichtet Farbe RAL 7021 schwarzgrau,
mit Reflektoraufkleber rot-weiß,
Kopfausbildung als Flachkopf.

Erzeugnis PRÜNTE, Modell STIL 108A-95.
Menge: 1,000 St

**06.013 Rohrpfosten L=3-4 m**
Rohrpfosten, Kopf wasserdicht verschlossen,
aus verzinktem Stahl, Schichtdicke mind. 60 mym,
Wanddicke mind. 2,9 mm,
Außendurchmesser mind. 76 mm,
Pfostenlänge 3,00 - 4,00 m,
liefern und einbauen mit Bodenhülsen,
einschl. Fundament aus Ortbeton C20/25,
B/L/H = ca. 30 cm x 30 cm x 60 cm
lt. Herstellerangaben.
Menge: 3,000 St

**06.014 Rohrpfosten L=3-4 m mit Rohrrahmen für VZ 325.1-40**
Rohrpfosten, Kopf wasserdicht verschlossen,
aus verzinktem Stahl, Schichtdicke mind. 60 mym,
Wanddicke mind. 2,9 mm,
Außendurchmesser mind. 76 mm,
Pfostenlänge 3,00 - 4,00 m,
mit rechteckigen Rohrrahmen 420 x 630 mm
für VZ 325.1-40,
liefern und einbauen mit Bodenhülsen,
einschl. Fundament aus Ortbeton C20/25,
B/L/H = ca. 30 cm x 30 cm x 60 cm
lt. Herstellerangaben.
Menge: 2,000 St

**06.015 Rohrpfosten L=3-4 m mit Rohrrahmen 600 x 600 mm**
Rohrpfosten, Kopf wasserdicht verschlossen,
aus verzinktem Stahl, Schichtdicke mind. 60 mym,
Wanddicke mind. 2,9 mm,
Außendurchmesser mind. 76 mm,
Pfostenlänge 3,00 - 4,00 m,
mit quadratischen Rohrrahmen 600 x 600 mm,
liefern und einbauen mit Bodenhülsen,
einschl. Fundament aus Ortbeton C20/25,
B/L/H = ca. 30 cm x 30 cm x 60 cm
lt. Herstellerangaben.
Menge: 3,000 St

**06.016 Verkehrszeichen 205 bis 315**
Verkehrszeichen nach Angabe des AG,
nach StVO und der RAL-Gütegemeinschaft Verkehrszeichen und Verkehrseinrichtungen e. V. anbringen,
Schild aus Leichtmetall DIN 1725 Teil 1
und DIN 1745 Teil 1,
Mindestblechdicke 2 mm,
Folie Typ 2,
Montage gemäß Hinweise für die Anbringung von Verkehrszeichen und Verkehrseinrichtungen (HAV),
mit je zwei Rohrschellen aus verzinktem Stahl,
Verschraubungen aus nichtrostendem Stahl,
an vorhandene Rohrpfosten/-ständer,
Durchmesser 76 mm.

VZ-Nr. 205 bis 350,
Schildergröße 2 (100 %).
Menge: 1,000 St

**06.017 Verkehrszeichen 325.1-40**
Verkehrszeichen nach Angabe des AG,
nach StVO und der RAL-Gütegemeinschaft Verkehrszeichen und Verkehrseinrichtungen e. V. anbringen,
Schild aus Leichtmetall DIN 1725 Teil 1
und DIN 1745 Teil 1,
Mindestblechdicke 2 mm,
Folie Typ 2,
Montage gemäß Hinweise für die Anbringung von Verkehrszeichen und Verkehrseinrichtungen (HAV),
mit 4 Schrauben aus nichtrostendem Stahl,
an vorhandene Rohrrahmen.

VZ-Nr. 325.1-40,
Schildergröße 2 (100 %).
Menge: 2,000 St

**06.018 Verkehrszeichen 274.1-40 und VZ 350-40**
Verkehrszeichen nach Angabe des AG,
nach StVO und der RAL-Gütegemeinschaft Verkehrszeichen und Verkehrseinrichtungen e. V. anbringen,
Schild aus Leichtmetall DIN 1725 Teil 1
und DIN 1745 Teil 1,
Mindestblechdicke 2 mm,
Folie Typ 2,
Montage gemäß Hinweise für die Anbringung von Verkehrszeichen und Verkehrseinrichtungen (HAV),
mit 4 Schrauben aus nichtrostendem Stahl,
an vorhandene Rohrrahmen.

VZ-Nr. 274.1-40 und VZ 350-40,
Schildergröße 2 (100 %).
Menge: 3,000 St

**06.019 Zusatzzeichen 1000 bis 1060**
Zusatzzeichen nach Angabe des AG,
nach StVO und der RAL-Gütegemeinschaft Verkehrszeichen und Verkehrseinrichtungen e. V. anbringen,
Schild aus Leichtmetall DIN 1725 Teil 1
und DIN 1745 Teil 1,
Mindestblechdicke 2 mm,
Folie Typ 2,
Montage gemäß Hinweise für die Anbringung von Verkehrszeichen und Verkehrseinrichtungen (HAV),
mit je zwei Rohrschellen aus verzinktem Stahl,
Verschraubungen aus nichtrostendem Stahl,
an vorhandene Rohrpfosten/-ständer,
Durchmesser 76 mm.

VZ-Nr. 1000 bis 1060,
Schildergröße 2 (100 %).
Menge: 1,000 St

**06.020 Sonderzeichen "Parkscheinautomat"**
Sonderzeichen "Parkscheinautomat",
nach StVO und der RAL-Gütegemeinschaft Verkehrszeichen und Verkehrseinrichtungen e. V. anbringen,
Schild aus Leichtmetall DIN 1725 Teil 1
und DIN 1745 Teil 1,
Mindestblechdicke 2 mm,
Folie Typ 2,
Montage gemäß Hinweise für die Anbringung von Verkehrszeichen und Verkehrseinrichtungen (HAV),
mit je zwei Rohrschellen aus verzinktem Stahl,
Verschraubungen aus nichtrostendem Stahl,
an vorhandene Rohrpfosten/-ständer,
Durchmesser 76 mm.

Sonderzeichen "Parkscheinautomat / Hier Parkschein lösen", mit Pfeil,
Format 420 x 420 mm.
Menge: 2,000 St

**06.021 Fahrbahnmarkierung ZTV-M Fußgängerüberweg**
*** Pauschalposition
Fahrbahnmarkierung ZTV-M,
Verkehrsklasse P7, Überrollbarkeitsklasse T3,
Fußgängerüberweg FGÜ,
Streifenlänge 5 m,
Streifenbreite 50 cm und Lücke 50 cm nach ZTV-M,
Fahrbahnbreite ca. 7 m (6 Streifen),
Markierung auf Asphalt,
aufgelegte Markierung aus Thermoplastikmassen Typ 2.

Leistung einschl. einmessen und vormarkieren,
abgerechnet wird nur die markierte Länge.
Menge: 1,000 psch

### Titel 07 Vegetationstechnische Arbeiten

**07.001 Vegetationsschicht fräsen**
Vegetationsschicht lockern durch Fräsen,
Gelände nahezu eben,
Tiefe 20 cm,
Steine und Fremdkörper, Durchmesser ab 3 cm,
Unkraut und schwer verrottbare Pflanzenteile ablesen,
Dauerunkräuter ausgraben,
Stoffe werden Eigentum des AN und sind zu beseitigen,
Bodengruppe 4 und 6 DIN 18 915 Teil 1,
Abrechnung in der Horizontalprojektion.
Menge: 440,000 m²

**07.002 Rindenhumus**
Bodenverbesserung,
mit Rindenhumus, gütegesichert, Typ RH mittel,
Verpackungsart wird nicht vorgeschrieben,
Menge 10 Liter/m²,
Stoff gleichmäßig aufbringen und einarbeiten,
Abrechnung in der Horizontalprojektion.
Menge: 440,000 m²

**07.003 Feinplanum**
Planum für Vegetationsfläche herstellen,
Gelände nahezu eben,
zulässige Abweichung von der Sollhöhe 5 cm,
Ebenheit, Spalt unter 4-m-Latte 3 cm,
Anschlüsse an Wege, Plätze und sonstige Beläge
oberflächengleich,
Steine, Fremdkörper, Unkraut und schwer verrottbare
Pflanzenteile ablesen, Dauerunkräuter ausgraben,
Durchmesser der Steine und Fremdkörper ab 3 cm,
Stoffe werden Eigentum des AN und sind zu beseitigen.
Bodengruppe 4 und 6 DIN 18 915 Teil 1,
Abrechnung in der Horizontalprojektion.
Menge: 440,000 m²

*Hinweis: Lieferung und Pflanzung von folgenden Bäumen:*

**07.004 Tilia**
Tilia tomentosa BRABANT
(Silberlinde)
H 3xv. m.B. STU 18-20
Menge: 5,000 St

*Hinweis: Lieferung und Pflanzung von folgenden Sträuchern:*

**07.005 Symphoricarpos**
Symphoricarpos chenaultii HANCOCK
(Niedrige Purpurbeere)
C 40-60
Menge: 1700,000 St

**07.006 Rindenmulch auf Pflanzflächen**
Pflanzfläche nach dem Pflanzen schützen
gegen Verunkrauten, Austrocknen und Erosion
durch Mulchen,
Rindenmulch, gütegesichert, Typ RM 2, 10-80 mm,
Dicke der Mulchdecke über 8 bis 10 cm
zum Zeitpunkt der Abnahme,
Abrechnung in der Horizontalprojektion.
Menge: 440,000 m²

**07.007 Rindenmulch auf Gießränder der Bäume**
Gießränder der Bäume nach dem Pflanzen schützen
gegen Verunkrauten, Austrocknen und Erosion
durch Mulchen,
Gießrand-Durchmesser 80 bis 100 cm,
Rindenmulch, gütegesichert, Typ RM 2, 10-80 mm,
Dicke der Mulchdecke über 8 bis 10 cm
zum Zeitpunkt der Abnahme,
Abrechnung pro Stück Baum.
Menge: 5,000 St

**07.008 Schilfrohrmatten**
Verbiss- und Verdunstungsschutz mit Schilfrohrmatten,
Länge 1,50 bis 2,00 m,
direkt nach dem Pflanzen um den Stamm wickeln,
Befestigung mit Gummibindeschlauch.
Menge: 5,000 St

**07.009 Dreibock**
Pflanzenverankerung
mit Pfahl-Dreibock mit Lattenrahmen,
Pfähle, weißgeschält,
Pfahllänge 300 cm,
Zopfdicke 8/10 cm,
Bindegut aus Kokosstrick.
Menge: 5,000 St

**07.010 Fertigstellungspflege**
Fertigstellungspflege lt. DIN 18 916 bis zur
Abnahme für den Zeitraum von 12 Monaten:
1. Pflegejahr:
Lockern der Pflanzflächen,
Nachschneiden von trockenen Trieben,
Kontrolle der Pflanzenverankerungen und
ggfs. neu befestigen,
Flächen von Unkraut, Steinen und sonstigem
Unrat über 3 cm Durchmesser säubern.
Anfallender Unrat wird Eigentum des AN
und ist am selben Tag zu beseitigen.
Die Bearbeitungstiefe ist der jeweiligen
Pflanzenart anzupassen.
Die Pflegegänge erfolgen nach Terminplan
im Abstand von ca. 4-6 Wochen.
Bei witterungsbedingten Verkürzungen
oder Verlängerungen der Regelabstände
der Pflegegänge ist nach Festlegung
des Pflegetermins durch den AG (Bauleitung)
der Pflegegang innerhalb von 3 Tagen durchzuführen. Die jeweiligen Pflegegänge sind
der Bauleitung vor Beginn der Arbeiten
anzuzeigen und mit ihr abzustimmen.
Abrechnungsgrundlage ist die schriftliche
Bestätigung der durchgeführten Arbeiten des
jeweiligen Pflegeganges seitens des AN.

Die Leistung beinhaltet 8 Pflegegänge.
Menge: 440,000 m²

**07.011 Wässern Bäume**
Wässern der Bäume,
Wasser liefern,
Mindestwassermenge je Arbeitsgang / Stück = 50 Liter,
Ausführung bei anhaltender Trockenheit und unaufgefordert nach Bedarf bzw. nach Ermessen des AN.

Die Leistung beinhaltet 15 Wässergänge, EP je St.
Menge: 5,000 St

**07.012 Wässern Pflanzfläche**
Wässern der Pflanzfläche,
Wasser liefern,
Mindestwassermenge je Arbeitsgang / m² = 20 Liter,
Ausführung bei anhaltender Trockenheit und unaufgefordert nach Bedarf bzw. nach Ermessen des AN.

Die Leistung beinhaltet 15 Wässergänge, EP je m².
Menge: 440,000 m²

### Titel 08 Stundenlohnarbeiten

*Hinweis: Zusätzliche Vorbemerkungen Stundenlohnarbeiten*
Die nachfolgenden Positionen sollen einen vertraglich geregelten Stundensatz festlegen, falls unvorhergesehene zusätzliche Arbeiten auf Stundenbasis anfallen.

Der angebotene Verrechnungssatz der Maschinen und Geräte enthält auch die Kosten für das Bedienpersonal sowie alle anderen anfallenden Aufwendungen. Bauaufsichtspersonal wird nicht gesondert bezahlt.

Stundenlohnarbeiten sind Bedarfsleistungen und bedürfen der vorherigen Zustimmung des AG!

Die angegebenen Verrechnungssätze werden auch als Basis für die Prüfung von Nachträgen verwendet.

Es wird ausdrücklich darauf hingewiesen, dass für Hilfsarbeiterleistungen keine Facharbeiterstunden vergütet werden, selbst wenn der AN keine Hilfsarbeiter auf der Baustelle beschäftigt.

**08.001 Facharbeiter**
Menge: 10,000 h

**08.002 Arbeiter**
Menge: 10,000 h

**08.003 LKW**
LKW mit Kipper einschl. Fahrer,
Fahrzeug mind. 12 t.
Menge: 5,000 h

**08.004 Radlader**
Radlader einschl. Fahrer,
Schaufelinhalt bis 1,5 m³.
Menge: 5,000 h

**08.005 Bagger**
Bagger einschl. Fahrer,
Schaufelinhalt bis 1,0 m³.
Menge: 5,000 h

**08.006 Kompressor**
Kompressor mit Bedienung,
Leistung bis 6 m³/min,
einschl. Presslufthammer.
Menge: 20,000 h
